# Pavillon
Award (GAEB DA 2000 1.2, DA86)
Currency: EUR
Client: Georg Dangl, E-mail info@dangl-it.com
Written by: Dangl GAEB Tool - www.dangl-it.com - Version 1.6.1, Dangl.AVA.Converter www.dangl-it.com V2.0.1 ©2019, 07.01.2019

## Bill of quantities
Date: 07.01.2019

*Note: Submission by August 15th*
This is an example project

### 01 Main Building

#### 01.01 General

**01.01.001 Site Preparation**
Preparation of the site before construction start.
Quantity: 1 Flat; Unit price: 800; Amount: 800

Total 01.01 General: 800; VAT %: 19; Gross total: 952

Total 01 Main Building: 800; VAT %: 19; Gross total: 952

### 02 Services

#### 02.02 Construction

**02.02.001 Excavation**
Excavation for the building pit.
Quantity: 950 m³; Unit price: 9; Amount: 8550

**02.02.002 Filling**
Filling of excavated building pit with proper material for foundation.
Quantity: 600 m³; Unit price: 6; Amount: 3600

**02.02.003 Soil Removal**
Removal of unusable excavated soil from the construction site.
Quantity: 350 m³; Unit price: 12; Amount: 4200

**02.02.004 Conrete Slabs**
Quantity: 800 m²; Unit price: 40; Amount: 32000

**02.02.005 Concrete Walls**
Quantity: 240 m²; Unit price: 35; Amount: 8400

Total 02.02 Construction: 56750; VAT %: 19; Gross total: 67532.5

Total 02 Services: 56750; VAT %: 19; Gross total: 67532.5

Total Bill: 57550; VAT %: 19; Gross total: 68484.5

## Notices in the file

Created with Dangl GAEB Tool, Copyright 2013 - 2019 Dangl IT GmbH, www.dangl-it.com, Version 1.6.1 (Built: 02.01.2019 20:25)
